# Purgador termodinámico con filtro incorporado, referencia 2260 05 de Genebre. 3/4' - De Genebre

- Propiedad del archivo: CONSTRUNARIO
- Formato: FIEBDC-3/2012
- Programa: Construnario Versión 3.51
- Fecha de los precios: 02/07/2024
- Divisa: EUR

**GEN2260 05** u Purgador termodinámico con filtro incorporado, referencia 2260 05 de Genebre. 3/4' - De Genebre
Precio: 189.46
Purgador termodinámico con filtro incorporado. Pn 16. Rosca gas. Cuerpo fundición nodular. Interno inox. Tamiz inox. Temp. Máx. 220ºc. Medida 3/4". Código EAN: 8428381136620
