# Válvula reductora de presión, serie 2272 de Genebre. 1/2' - De Genebre

- Propiedad del archivo: CONSTRUNARIO
- Formato: FIEBDC-3/2012
- Programa: Construnario Versión 3.51
- Fecha de los precios: 27/11/2024
- Divisa: EUR

**GEN227204** u Válvula reductora de presión, serie 2272 de Genebre. 1/2' - De Genebre
Precio: 181.41
Válvula reductora de presión, serie 2272 de Genebre. 1/2' 1. Válvula reductora de presión de acción directa (accionamiento totalmente automático sin necesidad de energía auxiliar) para aplicaciones con líquidos y gases. No adecuada para vapor. 2. Extremos roscados según ISO 228/1. 3. Cuerpo en acero inoxidable 1.4408 (CF8M). 4. Diseño pistón y diafragma mejora la capacidad de sostener la presión independientemente de la inestabilidad de la presión de entrada. 5. Asiento y diafragma en elastómero FPM (Viton). 6. Presión máxima de trabajo 25 bar. 7. Campo de regulación de 1 a 6 bar (tarado a 3 bar). 8. Temperatura de trabajo desde -15 ºC a 120 ºC. 9. Conexión a manómetro G¼” según ISO 228/1. 10. Compacta, ligera, fácil ajuste de la presión, sin mantenimiento, instalación en cualquier posición. Construcción: acero inox. CF8M (316) microfusión. Extremos rosca gas ISO 228-1. Asiento y diafragma FPM (Viton). Presión máxima de entrada 25 bar. Presión de salida: 1 – 6 bar (tarado a 3 bar).Temperatura de trabajo: -15ºC +120ºC. Código EAN: 8428381596196
