# Válvula reductora de presión, referencia 2272 04 de Genebre. 3/4' - De Genebre

- Propiedad del archivo: CONSTRUNARIO
- Formato: FIEBDC-3/2012
- Programa: Construnario Versión 3.51
- Fecha de los precios: 02/07/2024
- Divisa: EUR

**GEN227205** u Válvula reductora de presión, referencia 2272 04 de Genebre. 3/4' - De Genebre
Precio: 216.91
Purgador termodinámico con filtro incorporado. PN16. Rosca gas. Cuerpo fundción nodular. Interno inox. Tamiz inox. Temperatura máxima: 220º C Código EAN: 8428381596202
