# Válvula reductora de presión pilotada, serie 2275 de Genebre. 1/2'' - De Genebre

- Propiedad del archivo: CONSTRUNARIO
- Formato: FIEBDC-3/2012
- Programa: Construnario Versión 3.51
- Fecha de los precios: 27/11/2024
- Divisa: EUR

**GEN2275 04** u Válvula reductora de presión pilotada, serie 2275 de Genebre. 1/2'' - De Genebre
Precio: 1543.90
Válvula reductora de presión pilotada, serie 2275 de Genebre. 1/2'' 1. Válvula reductora de presión pilotada para aplicaciones de vapor o aire comprimido. 2. Extremos bridados según EN 1092-1 PN25. 3. Cuerpo en acero al carbono 1.0619 (WCB). 4. Presión máxima admisible 25 bar. 5. Presión máxima de trabajo aguas arriba para vapor saturado 17 bar. 6. Campo de regulación presión aguas abajo de 0.5 a 12 bar (un solo muelle). 7. Presión diferencial máxima 17 bar. 8. Temperatura de trabajo: 0ºC / 260ºC. Extremos bridados según EN 1092-1 PN25. Construcción: Acero al Carbono 1.0619 (WCB). Presión de entrada máxima 25 bar. Presión de salida desde 0,5 a 12 bar. Temperatura máxima de trabajo 260ºC. (Aplicación en vapor o aire comprimido) Código EAN: 8434055626809
