# Válvula reductora de presión pilotada, referencia 2275 09 de Genebre. 2'' - De Genebre

- Propiedad del archivo: CONSTRUNARIO
- Formato: FIEBDC-3/2012
- Programa: Construnario Versión 3.51
- Fecha de los precios: 28/06/2024
- Divisa: EUR

**GEN2275 09** u Válvula reductora de presión pilotada, referencia 2275 09 de Genebre. 2'' - De Genebre
Precio: 2689.37
Extremos bridados según EN 1092-1 PN25. Construcción: Acero al Carbono 1.0619 (WCB). Presión de entrada máxima 25 bar. Presión de salida desde 0,5 a 12 bar. Temperatura máxima de trabajo 260ºC. Código EAN: 8434055626854
