# Purgador termodinámico sin filtro, serie 2284 de Genebre. 1' - De Genebre

- Propiedad del archivo: CONSTRUNARIO
- Formato: FIEBDC-3/2012
- Programa: Construnario Versión 3.51
- Fecha de los precios: 27/11/2024
- Divisa: EUR

**GEN2284 06** u Purgador termodinámico sin filtro, serie 2284 de Genebre. 1' - De Genebre
Precio: 108.55
Purgador termodinámico sin filtro, serie 2284 de Genebre. 1' 1. Trampa de vapor en acero inoxidable. 2. Diseño Compacto. 3. Alta durabilidad y fácil mantenimiento. 4. Aplicación: Drenaje de Líneas de Vapor 5. Extremos roscados según ISO 228/1. PN 63. Const.: acero inox. 420 (ASTM A743 Gr-CA40). Extremos: rosca gas ISO 228-1. PMO: 52 bar. TMO: 400ºC. Código EAN: 8428381586999
