# Purgador de boya cerrada para vapor, referencia 2285 06 100 de Genebre. 1' 100 bar - De Genebre

- Propiedad del archivo: CONSTRUNARIO
- Formato: FIEBDC-3/2012
- Programa: Construnario Versión 3.51
- Fecha de los precios: 07/10/2024
- Divisa: EUR

**GEN228506100** u Purgador de boya cerrada para vapor, referencia 2285 06 100 de Genebre. 1' 100 bar - De Genebre
Precio: 286.31
Conexión rosca gas BSP s/ISO 228/1, disponible con rosca NPT (2285N). Construcción: Acero al Carbono 1.0619 (WCB). Partes internas en acero inoxidable. Eliminador termostático de aire interno. Instalación horizontal. Máxima presión de trabajo PN16. Presión diferencial máxima: 4,5 bar (045) ó 10 bar (100). Temperatura máxima de trabajo 250ºC. Código EAN: 8434055010141
