# Purgador de boya cerrada para vapor, serie 2286 de Genebre. 1/2'' 45 bar - De Genebre

- Propiedad del archivo: CONSTRUNARIO
- Formato: FIEBDC-3/2012
- Programa: Construnario Versión 3.51
- Fecha de los precios: 07/10/2024
- Divisa: EUR

**GEN228604045** u Purgador de boya cerrada para vapor, serie 2286 de Genebre. 1/2'' 45 bar - De Genebre
Precio: 296.19
Purgador de boya cerrada para vapor, serie 2286 de Genebre. 1/2'' 45 bar 1. Trampa de vapor en acero al carbono1.0619 (WCB). 2. Partes internas en acero inoxidable. 3. Eliminador termostático de aire interno. 4. Alta durabilidad y fácil mantenimiento. 5. Aplicación: Drenaje de Líneas de Vapor 6. Extremos bridados según EN 1092-1 PN16. Condiciones de Trabajo: Instalación horizontal (ver flecha de indicación). Ver flecha sentido de flujo. Máxima presión de Diseño del cuerpo: PN16. Presión máxima admisible (PMA) 16 bar a 120ºC. Temperatura máxima admisible (TMA): 250ºC. Presión diferencial máxima: Modelo 045: ?P max 4,5 bar Modelo 100: ?P max 10 bar Extremos bridados según EN 1092-1 PN16. Construcción: Acero al Carbono 1.0619 (WCB). Partes internas en acero inoxidable. Eliminador termostático de aire interno. Instalación horizontal. Máxima presión de trabajo PN16. Presión diferencial máxima: 4,5 bar (045) ó 10 bar (100). Temperatura máxima de trabajo 250ºC. Código EAN: 8434055310234
