# Purgador de boya cerrada para vapor, serie 2286 de Genebre. 1'' 45 bar - De Genebre

- Propiedad del archivo: CONSTRUNARIO
- Formato: FIEBDC-3/2012
- Programa: Construnario Versión 3.51
- Fecha de los precios: 07/10/2024
- Divisa: EUR

**GEN228606045** u Purgador de boya cerrada para vapor, serie 2286 de Genebre. 1'' 45 bar - De Genebre
Precio: 335.69
Purgador de boya cerrada para vapor, serie 2286 de Genebre. 1'' 45 bar 1. Trampa de vapor en acero al carbono1.0619 (WCB). 2. Partes internas en acero inoxidable. 3. Eliminador termostático de aire interno. 4. Alta durabilidad y fácil mantenimiento. 5. Aplicación: Drenaje de Líneas de Vapor 6. Extremos bridados según EN 1092-1 PN16. Condiciones de Trabajo: Instalación horizontal (ver flecha de indicación). Ver flecha sentido de flujo. Máxima presión de Diseño del cuerpo: PN16. Presión máxima admisible (PMA) 16 bar a 120ºC. Temperatura máxima admisible (TMA): 250ºC. Presión diferencial máxima: Modelo 045: ?P max 4,5 bar Modelo 100: ?P max 10 bar Extremos bridados según EN 1092-1 PN16. Construcción: Acero al Carbono 1.0619 (WCB). Partes internas en acero inoxidable. Eliminador termostático de aire interno. Instalación horizontal. Máxima presión de trabajo PN16. Presión diferencial máxima: 4,5 bar (045) ó 10 bar (100). Temperatura máxima de trabajo 250ºC. Código EAN: 8434055310272
