# Válvula de retención tipo wafer, referencia 2401 11 de Genebre. Doble disco. DN-80 - De Genebre

- Propiedad del archivo: CONSTRUNARIO
- Formato: FIEBDC-3/2012
- Programa: Construnario Versión 3.51
- Fecha de los precios: 02/07/2024
- Divisa: EUR

**GEN2401 11** u Válvula de retención tipo wafer, referencia 2401 11 de Genebre. Doble disco. DN-80 - De Genebre
Precio: 61.04
Tipo Wafer. Válvula retención doble disco pn 16. Construcción cuerpo hierro fundido gg-25. Discos inox 316. Ejes y resortes aisi 316. Cojinetes ptfe. Montaje entre bridas pn 10/16 ansi nitrilo vulcanizado en ranura. DN-80. Código EAN: 8428381602989
