# Válvula de retención tipo wafer, serie 2401 de Genebre. Doble disco. DN-150 - De Genebre

- Propiedad del archivo: CONSTRUNARIO
- Formato: FIEBDC-3/2012
- Programa: Construnario Versión 3.51
- Fecha de los precios: 27/11/2024
- Divisa: EUR

**GEN2401 14** u Válvula de retención tipo wafer, serie 2401 de Genebre. Doble disco. DN-150 - De Genebre
Precio: 157.09
Válvula de retención tipo wafer, serie 2401 de Genebre. Doble disco. DN-150 1. Válvula de retención doble disco tipo wafer. 2. Construcción en Fund. EN-GJL-250 (GG-25). 3. Disco en Acero Inoxidable 1.4408 (CF8M). 4. Eje y resorte en Acero Inoxidable AISI 316. 5. Asiento Nitrilo (NBR) vulcanizado en ranura. 6. Montaje entre bridas EN 1092 PN10/16 y ANSI 150 7. Instalación Horizontal, Vertical o Inclinada. 8. Cáncamo de sujeción incluido a partir de 10”. 9. Longitud entre caras según EN 558-1. 10. Presión de trabajo máxima 16 bar. 11. Temperatura de Trabajo -10 ºC +100 ºC. Construcción: cuerpo hierro fundido GG-25. Discos inox 316. Ejes y resortes: AISI 316. Cojinetes: PTFE. Montaje entre bridas PN 10/16 - ANSI 150 lbs. Asiento nitrilo vulcanizado en ranura. Código EAN: 8428381603016
