# Válvula de retención tipo wafer, serie 2402 de Genebre. Doble disco. PN25. DN-50 - De Genebre

- Propiedad del archivo: CONSTRUNARIO
- Formato: FIEBDC-3/2012
- Programa: Construnario Versión 3.51
- Fecha de los precios: 27/11/2024
- Divisa: EUR

**GEN2402 09** u Válvula de retención tipo wafer, serie 2402 de Genebre. Doble disco. PN25. DN-50 - De Genebre
Precio: 154.10
Válvula de retención tipo wafer, serie 2402 de Genebre. Doble disco. PN25. DN-50 1. Válvula de retención doble disco tipo wafer. 2. Construcción en Acero Inox. 1.4408 (CF8M). 3. Disco en Acero Inoxidable 1.4408 (CF8M). 4. Eje y resorte en Acero Inoxidable AISI 316. 5. Asiento FKM (Viton) vulcanizado en ranura. 6. Montaje entre bridas EN 1092 PN25 y ANSI 150 (EN 1092 PN 10/16 sólo hasta DN200). 7. Instalación Horizontal, Vertical o Inclinada. 8. Cáncamo de sujeción incluido a partir de 10”. 9. Longitud entre caras según EN 558-1. 10. Presión de trabajo máxima 25 bar. 11. Temperatura de Trabajo -20 ºC ? +180 ºC. Const.: AISI 316. Cojinetes PTFE - asiento vitón. Montaje entre bridas PN 25 - ANSI 150 lbs. Asiento vitón vulcanizado en ranura. Código EAN: 8428381602873
