# Válvula de retención tipo wafer, referencia 2402 12 de Genebre. Doble disco. PN25. DN-100 - De Genebre

- Propiedad del archivo: CONSTRUNARIO
- Formato: FIEBDC-3/2012
- Programa: Construnario Versión 3.51
- Fecha de los precios: 02/07/2024
- Divisa: EUR

**GEN2402 12** u Válvula de retención tipo wafer, referencia 2402 12 de Genebre. Doble disco. PN25. DN-100 - De Genebre
Precio: 279.50
Tipo Wafer. Válvula retención doble disco pn 25. Construcción aisi 316. Cojinetes ptfe - asiento vitón. Montaje entre bridas pn 25 ansi 150 lb. Asiento vitón vulcanizado en ranura. DN-100. Código EAN: 8428381602903
