# Válvula de retención tipo Wafer a clapeta, serie 2406 de Genebre. Inox 316 2 1/2' - De Genebre

- Propiedad del archivo: CONSTRUNARIO
- Formato: FIEBDC-3/2012
- Programa: Construnario Versión 3.51
- Fecha de los precios: 27/11/2024
- Divisa: EUR

**GEN2406 10** u Válvula de retención tipo Wafer a clapeta, serie 2406 de Genebre. Inox 316 2 1/2' - De Genebre
Precio: 80.51
Válvula de retención tipo Wafer a clapeta, serie 2406 de Genebre. Inox 316 2 1/2' 1. Válvula de retención a disco tipo wafer. 2. Construcción en Acero Inox. 1.4408 (CF8M). 3. Juntas Externas de FPM (Viton). 4. Asiento de FPM (Viton). 5. Montaje entre bridas EN 1092 PN10/16 y ANSI150. 6. Instalación Horizontal ó Vertical 7. Presión de trabajo máxima 16 bar. 8. Temperatura de trabajo -20ºC +180ºC. 9. Bajas perdidas de carga. Cuerpo y disco acero INOX 316. Junta tórica: vitón montaje entre bridas PN 10/16 - ANSI 150 lbs. Código EAN: 8428381474043
