# Válvula de retención tipo Wafer a clapeta, referencia 2406 13 de Genebre. Inox 316 5' - De Genebre

- Propiedad del archivo: CONSTRUNARIO
- Formato: FIEBDC-3/2012
- Programa: Construnario Versión 3.51
- Fecha de los precios: 28/06/2024
- Divisa: EUR

**GEN2406 13** u Válvula de retención tipo Wafer a clapeta, referencia 2406 13 de Genebre. Inox 316 5' - De Genebre
Precio: 189.73
Tipo Wafer. Válvula de retención a clapeta din pn 25. Cuerpo y disco acero inox 316. Junta tórica vitón. Montaje entre bridas pn 10/16 - ansi 150 lbs. Medida 5". Código EAN: 8428381474074
