# Válvula de retención a disco, referencia 2415 04 de Genebre. AISI 316 DN-15 - De Genebre

- Propiedad del archivo: CONSTRUNARIO
- Formato: FIEBDC-3/2012
- Programa: Construnario Versión 3.51
- Fecha de los precios: 28/06/2024
- Divisa: EUR

**GEN2415 04** u Válvula de retención a disco, referencia 2415 04 de Genebre. AISI 316 DN-15 - De Genebre
Precio: 12.84
Tipo Wafer. Válvula retención a disco pn-40 -< 100. Pn-25 > dn100 construcción AISI 316 disco y resorte AISI 316. Montaje entre bridas pn 10/40. Ansi 150 lbs longitud s/din 3202 k4. DN-15. Código EAN: 8428381303169
