# Válvula de retención a disco, referencia 2416 02 de Genebre. PN63 1/4' - De Genebre

- Propiedad del archivo: CONSTRUNARIO
- Formato: FIEBDC-3/2012
- Programa: Construnario Versión 3.51
- Fecha de los precios: 02/07/2024
- Divisa: EUR

**GEN2416 02** u Válvula de retención a disco, referencia 2416 02 de Genebre. PN63 1/4' - De Genebre
Precio: 20.76
Acero inox. CF8M (316) microfusión. Extremos: rosca gas DIN 2999. Diso y resorte AISI316. Código EAN: 8428381282204
