# Válvula de retención a disco, referencia 2416 10 de Genebre. PN63 2 1/2' - De Genebre

- Propiedad del archivo: CONSTRUNARIO
- Formato: FIEBDC-3/2012
- Programa: Construnario Versión 3.51
- Fecha de los precios: 28/06/2024
- Divisa: EUR

**GEN241610** u Válvula de retención a disco, referencia 2416 10 de Genebre. PN63 2 1/2' - De Genebre
Precio: 172.58
Acero inox. CF8M (316) microfusión. Extremos: rosca gas DIN 2999. Diso y resorte AISI316. Código EAN: 8428381289500
