# Válvula de retención a disco, serie 2416 de Genebre. PN63 4' - De Genebre

- Propiedad del archivo: CONSTRUNARIO
- Formato: FIEBDC-3/2012
- Programa: Construnario Versión 3.51
- Fecha de los precios: 27/11/2024
- Divisa: EUR

**GEN241612** u Válvula de retención a disco, serie 2416 de Genebre. PN63 4' - De Genebre
Precio: 418.69
Válvula de retención a disco, serie 2416 de Genebre. PN63 4' 1. Válvula de retención a disco. 2. Extremos roscados según ISO 7-1 (EN 10226-1). 3. Construcción en Acero Inox. 1.4408 (CF8M). 4. Disco en Acero Inox. 1.4408 (CF8M). 5. Resorte en Acero Inox. AISI 316. 6. Dimensiones reducidas. 7. Cierre metal – metal. 8. Presión de trabajo máxima 63 bar. 9. Temperatura de trabajo -20ºC +240ºC. Construcción: acero inox. CF8M (316) microfusión. Extremos: rosca gas ISO 7-1 (EN 10226-1). Disco y resorte: AISI 316. PN 63, temp: -20ºC +240ºC. Código EAN: 8428381289524
