# Válvula de retención a bola inox, referencia 2417 07 de Genebre. 1 1/4' - De Genebre

- Propiedad del archivo: CONSTRUNARIO
- Formato: FIEBDC-3/2012
- Programa: Construnario Versión 3.51
- Fecha de los precios: 28/06/2024
- Divisa: EUR

**GEN2417 07** u Válvula de retención a bola inox, referencia 2417 07 de Genebre. 1 1/4' - De Genebre
Precio: 237.62
Válvula retención a bola construcción cuerpo en acero inox AISI 316. Bola en aluminio recubierta en nbr. Extremos rosca gas pn-16. Temperatura: 0ºC +90ºC. Medida 1 1/4". Código EAN: 8428381488347
