# Válvula de retención a bola inox, serie 2417 de Genebre. 1 1/2' - De Genebre

- Propiedad del archivo: CONSTRUNARIO
- Formato: FIEBDC-3/2012
- Programa: Construnario Versión 3.51
- Fecha de los precios: 27/11/2024
- Divisa: EUR

**GEN2417 08** u Válvula de retención a bola inox, serie 2417 de Genebre. 1 1/2' - De Genebre
Precio: 236.03
Válvula de retención a bola inox, serie 2417 de Genebre. 1 1/2' 1. Válvula de retención a bola. 2. Construcción en Acero Inoxidable 1.4401 (AISI 316). 3. Extremos roscados según UNI ISO 228. 4. Esfera de aluminio recubierta con NBR. 5. Soldadura TIG sin aporte de material. 6. Presión de trabajo máxima 16 bar. 7. Temperatura de trabajo 0 ºC + 90 ºC. 8. Instalación Horizontal ó Vertical Construcción: cuerpo en acero inox AISI 316. Bola en aluminio recubierta en NBR. Extremos rosca gas PN 16. Temp.: 0ºC +90ºC. Código EAN: 8428381488354
