# Válvula de retención inox a clapeta, referencia 2430 05 de Genebre. 3/4' - De Genebre

- Propiedad del archivo: CONSTRUNARIO
- Formato: FIEBDC-3/2012
- Programa: Construnario Versión 3.51
- Fecha de los precios: 02/07/2024
- Divisa: EUR

**GEN2430 05** u Válvula de retención inox a clapeta, referencia 2430 05 de Genebre. 3/4' - De Genebre
Precio: 54.23
Válvula retención a clapeta oscilante pn 16. Construcción inox. Cf8m (316) microfusión. Juntas ptfe. Conexión rosca gas din 259 presión máx.: 16 kg/cm2 a 120ºc. 10 kg/cm2 a 180ºc. Temperatura mínima -30ºC. Medida 3/4". Código EAN: 8428381002826
