# Válvula de retención inox a clapeta, serie 2430 de Genebre. 1 1/4' - De Genebre

- Propiedad del archivo: CONSTRUNARIO
- Formato: FIEBDC-3/2012
- Programa: Construnario Versión 3.51
- Fecha de los precios: 27/11/2024
- Divisa: EUR

**GEN2430 07** u Válvula de retención inox a clapeta, serie 2430 de Genebre. 1 1/4' - De Genebre
Precio: 100.52
Válvula de retención inox a clapeta, serie 2430 de Genebre. 1 1/4' 1. Válvula de retención a clapeta oscilante. 2. Construcción en Acero Inoxidable 1.4408 (CF8M). 3. Extremos roscados según ISO 7-1 (EN 10226-1). 4. Presión de trabajo máxima 16 bar. 5. Temperatura de trabajo máx. 180 ºC. 6. Instalación Horizontal ó Vertical Construcción: inox. CF8M (316) microfusión. Juntas: PTFE conexión: rosca gas ISO 7-1. Presión máx.: 16 kg/cm2 a 120ºC - 10 kg/cm2 a 180ºC. Temp. mín.: -30ºC. Código EAN: 8428381002840
