# Válvula de retención inox a clapeta NPT, serie 2430N de Genebre. 1 1/2' - De Genebre

- Propiedad del archivo: CONSTRUNARIO
- Formato: FIEBDC-3/2012
- Programa: Construnario Versión 3.51
- Fecha de los precios: 27/11/2024
- Divisa: EUR

**GEN2430N 08** u Válvula de retención inox a clapeta NPT, serie 2430N de Genebre. 1 1/2' - De Genebre
Precio: 152.17
Válvula de retención inox a clapeta NPT, serie 2430N de Genebre. 1 1/2' 1. Válvula de retención a clapeta oscilante. 2. Construcción en Acero Inoxidable 1.4408 (CF8M). 3. Extremos roscados según ASME B1.20.1 NPT. 4. Presión de trabajo máxima 16 bar. 5. Temperatura de trabajo máx. 180 ºC. 6. Instalación Horizontal ó Vertical Construcción: inox. CF8M (316) microfusión. Juntas: PTFE conexión: rosca NPT. Presión máx.: 16 kg/cm2 a 120ºC - 10 kg/cm2 a 180ºC. Temp. mín.: -30ºC Código EAN: 8428381516996
