# Válvula de retención - 'Idrja', referencia 2435 09 de Genebre. 2' - De Genebre

- Propiedad del archivo: CONSTRUNARIO
- Formato: FIEBDC-3/2012
- Programa: Construnario Versión 3.51
- Fecha de los precios: 02/07/2024
- Divisa: EUR

**GEN243509** u Válvula de retención - 'Idrja', referencia 2435 09 de Genebre. 2' - De Genebre
Precio: 193.60
Construcción: AISI 304 - Asiento vitón. Extremos Victaulic. Temperatura de trabajo: -25ºC + 150ºC Presión de trabajo: 16bar. Presión de apertura: 0,03 bar. Código EAN: 8434055001446
