# 2444 Válvula retención "Cromax"-"Idra" para solar 3/4" - De Genebre

- Propiedad del archivo: CONSTRUNARIO
- Formato: FIEBDC-3/2012
- Programa: Construnario Versión 3.51
- Fecha de los precios: 11/11/2024
- Divisa: EUR

**GEN2444 05** u 2444 Válvula retención "Cromax"-"Idra" para solar 3/4" - De Genebre
Precio: 31.61
Válvula retención "cromax" - "idrja" para solar. Construcción aisi 304. Asiento latón. Cierre de teflón. Extremos roscados din 2999. Temp. De trabajo, mín. -25ºc -máx. +150ºc. Presión de trabajo, 16 bar. Presión de apertura ,0.03 bar, medida 3/4". Código EAN: 8428381152682
