# Válvula de retención Cromax-316, referencia 2445 10 de Genebre. 2 1/2' - De Genebre

- Propiedad del archivo: CONSTRUNARIO
- Formato: FIEBDC-3/2012
- Programa: Construnario Versión 3.51
- Fecha de los precios: 02/07/2024
- Divisa: EUR

**GEN2445 10** u Válvula de retención Cromax-316, referencia 2445 10 de Genebre. 2 1/2' - De Genebre
Precio: 276.66
Válvula de retención "Cromax" - "IDRJA" construcción AISI 316. Asiento vitón. Extremos rosca gas din 2999. Temp. De trabajo: mín. -25ºC. Máx. +150ºC. Presión de trabajo: 16 bar. Presión de apertura: 0,03 bar. Medida 2 1/2". Código EAN: 8428381313687
