# Válvula de retención fondo con bridas PN16, referencia 2448 11 de Genebre. 3' - De Genebre

- Propiedad del archivo: CONSTRUNARIO
- Formato: FIEBDC-3/2012
- Programa: Construnario Versión 3.51
- Fecha de los precios: 02/07/2024
- Divisa: EUR

**GEN2448 11** u Válvula de retención fondo con bridas PN16, referencia 2448 11 de Genebre. 3' - De Genebre
Precio: 586.67
Válvula de retención de pie con brida din pn 16. Construcción en acero inoxidable 316 (cf8m). Asiento de vitón, junta ptfe. Con sistema manual de vaciado. Presión máxima de trabajo 16bar. Medida 3". Código EAN: 8428381562139
