# Filtro acero colador para ensamblar brida PN-16, referencia 2451 10 de Genebre. 2 1/2' - De Genebre

- Propiedad del archivo: CONSTRUNARIO
- Formato: FIEBDC-3/2012
- Programa: Construnario Versión 3.51
- Fecha de los precios: 02/07/2024
- Divisa: EUR

**GEN2451 10** u Filtro acero colador para ensamblar brida PN-16, referencia 2451 10 de Genebre. 2 1/2' - De Genebre
Precio: 31.34
Filtro colador para ensamblar-brida pn 16. Construcción acero zincado. Medida 2 1/2". Código EAN: 8428381210979
