# Filtro acero colador para ensamblar brida PN-16, referencia 2451 13 de Genebre. 5' - De Genebre

- Propiedad del archivo: CONSTRUNARIO
- Formato: FIEBDC-3/2012
- Programa: Construnario Versión 3.51
- Fecha de los precios: 09/10/2024
- Divisa: EUR

**GEN2451 13** u Filtro acero colador para ensamblar brida PN-16, referencia 2451 13 de Genebre. 5' - De Genebre
Precio: 70.00
Filtro colador para ensamblar-brida pn 16. Construcción acero zincado. Medida 5". Código EAN: 8428381211006
