# Válvula de retención a bolas-bridas DIN PN-16, referencia 2453 18 de Genebre. 10' - De Genebre

- Propiedad del archivo: CONSTRUNARIO
- Formato: FIEBDC-3/2012
- Programa: Construnario Versión 3.51
- Fecha de los precios: 02/07/2024
- Divisa: EUR

**GEN2453 18** u Válvula de retención a bolas-bridas DIN PN-16, referencia 2453 18 de Genebre. 10' - De Genebre
Precio: 1983.14
Válvula retención a bola-bridas din pn 16. Cuerpo fundido hierro ggg-40. Esfera recubierta con nbr. Presión máx. 16 kg/cm2. Temp. -10ºc +80ºc. Dimensiones entre caras según din 3202 f6. Medida 10". Código EAN: 8428381229704
