# Filtro "Y" bridas, referencia 2458G 11 de Genebre. DIN PN-16 3" - De Genebre

- Propiedad del archivo: CONSTRUNARIO
- Formato: FIEBDC-3/2012
- Programa: Construnario Versión 3.51
- Fecha de los precios: 01/10/2024
- Divisa: EUR

**GEN2458G 11** u Filtro "Y" bridas, referencia 2458G 11 de Genebre. DIN PN-16 3" - De Genebre
Precio: 124.43
Construcción: Fundición GGG-40. Junta: PTFE+Grafito. Conexión: Bridas DIN PN 16. Presión de trabajo: 16 bar. Temp: -10ºC + 120ºC. Tamiz: AISI 304 chapa perforada (ver d1). Código EAN: 8434055041053
