# Filtro 'Y' inox-316, referencia 2460N 02 de Genebre. PN-40 NPT 1/4' - De Genebre

- Propiedad del archivo: CONSTRUNARIO
- Formato: FIEBDC-3/2012
- Programa: Construnario Versión 3.51
- Fecha de los precios: 02/07/2024
- Divisa: EUR

**GEN2460N 02** u Filtro 'Y' inox-316, referencia 2460N 02 de Genebre. PN-40 NPT 1/4' - De Genebre
Precio: 16.14
Filtro - Y PN 40 - rosca npt. Construcción inox. Cf8m (316) microfusión. Juntas ptfe. Conexión rosca NPT. Presión de trabajo: 40 kgs/cm2. Temperatura: -30ºc +240ºc. Tamiz aisi 316. Chapa reforzada. Medida 1/4". Código EAN: 8428381193203
