# Filtro 'Y' bridas ANSI, referencia 2461A 10 de Genebre. 2 1/2' - De Genebre

- Propiedad del archivo: CONSTRUNARIO
- Formato: FIEBDC-3/2012
- Programa: Construnario Versión 3.51
- Fecha de los precios: 02/07/2024
- Divisa: EUR

**GEN2461A 10** u Filtro 'Y' bridas ANSI, referencia 2461A 10 de Genebre. 2 1/2' - De Genebre
Precio: 828.45
AISI 316. Juntas PTFE. Conexión bridas ANSI. Código EAN: 8428381270768
