# Filtro 'Y' bridas ANSI, referencia 2461A 12 de Genebre. 4' - De Genebre

- Propiedad del archivo: CONSTRUNARIO
- Formato: FIEBDC-3/2012
- Programa: Construnario Versión 3.51
- Fecha de los precios: 09/10/2024
- Divisa: EUR

**GEN2461A 12** u Filtro 'Y' bridas ANSI, referencia 2461A 12 de Genebre. 4' - De Genebre
Precio: 1757.49
AISI 316. Juntas PTFE. Conexión bridas ANSI. Código EAN: 8428381270782
