# Válvula de esfera paso total, referencia 2525 13 de Genebre. 2 piezas con bridas GGG-40 PN 16 5 - De Genebre

- Propiedad del archivo: CONSTRUNARIO
- Formato: FIEBDC-3/2012
- Programa: Construnario Versión 3.51
- Fecha de los precios: 09/10/2024
- Divisa: EUR

**GEN2525 13** u Válvula de esfera paso total, referencia 2525 13 de Genebre. 2 piezas con bridas GGG-40 PN 16 5 - De Genebre
Precio: 1109.82
Válvula esfera paso total 2 piezas bridas din pn-16. Cuerpo hierro fundido ggg-40 hasta 4" y gg-25 de 5" a 8". Esfera AISI 304. Eje aisi 304. Asientos y juntas ptfe. Tórica eje vitón. Presión max:16 kg/cm2. Temp. -30ºc +180ºc. Mando manual por palanca. L:s/din 3202 f-4 dn 15 dn 100 f-5 dn 125 dn 200. Medida 5". Código EAN: 8428381019145
