# Válvula de esfera paso total, referencia 2529 13 de Genebre. 2 piezas con brida INOX-316 PN 40 5 - De Genebre

- Propiedad del archivo: CONSTRUNARIO
- Formato: FIEBDC-3/2012
- Programa: Construnario Versión 3.51
- Fecha de los precios: 02/07/2024
- Divisa: EUR

**GEN2529 13** u Válvula de esfera paso total, referencia 2529 13 de Genebre. 2 piezas con brida INOX-316 PN 40 5 - De Genebre
Precio: 3400.09
Válvula esfera paso total 2 piezas diseño "fire safe" bridas din pn-40. Montaje directo de actuadores según iso 5211. Cuerpo: cf8m(316) asientos y juntas ptfe+15%fv. Tórica eje vitón. Presión máx. 40kg/cm2. Temp. -30ºc +180ºc. Mando manual por palanca. L: s/din 3202 f 4 dn 65 dn 100 f 5 dn 125 dn 200. Medida 5". Código EAN: 8428381019039
