# Válvula esfera 3 vías paso total, tipo "L", referencia 2544 09 de Genebre. 2''. Bridas DIN PN40 DN50 - De Genebre

- Propiedad del archivo: CONSTRUNARIO
- Formato: FIEBDC-3/2012
- Programa: Construnario Versión 3.51
- Fecha de los precios: 28/06/2024
- Divisa: EUR

**GEN2544 09** u Válvula esfera 3 vías paso total, tipo "L", referencia 2544 09 de Genebre. 2''. Bridas DIN PN40 DN50 - De Genebre
Precio: 687.80
Montaje directo de actuadores s/ISO 5211. Cuerpo: Acero al Carbono 1.0619 (WCB) microfusión. Esfera acero inox. 304. Asientos PTFE. Presión máx. 16/40 bar según medida. Temp.: -30ºC +160ºC. Mando manual por palanca con sistema de bloqueo. Código EAN: 8434055027019
