# Manguito elástico doble onda antivibratorio, referencia 2830 08 de Genebre. Rosca 1 1/2' - De Genebre

- Propiedad del archivo: CONSTRUNARIO
- Formato: FIEBDC-3/2012
- Programa: Construnario Versión 3.51
- Fecha de los precios: 28/06/2024
- Divisa: EUR

**GEN2830 08** u Manguito elástico doble onda antivibratorio, referencia 2830 08 de Genebre. Rosca 1 1/2' - De Genebre
Precio: 32.42
Rosca gas, también disponible en rosca NPT (2830N). Cuerpo EPDM, extremos racors. Roscas gas galvanizados. Presión de trabajo máx.: 10 BAR. Temp. -10ºC +105ºC. Longitud: 200 mm. Código EAN: 8428381601418
