# Manguito antivibratorio, serie 2830N de Genebre. Rosca NPT 3/4' - De Genebre

- Propiedad del archivo: CONSTRUNARIO
- Formato: FIEBDC-3/2012
- Programa: Construnario Versión 3.51
- Fecha de los precios: 23/07/2024
- Divisa: EUR

**GEN2830N 05** u Manguito antivibratorio, serie 2830N de Genebre. Rosca NPT 3/4' - De Genebre
Precio: 18.78
Manguito antivibratorio, serie 2830N de Genebre. Rosca NPT 3/4' 1. Junta de expansión. 2. Reducción de Ruidos. 3. Absorción de Vibraciones. 4. Compensación de dilataciones. 5. Fácil instalación. 6. Cuerpo de EPDM, Extremos acero carbono. 7. Extremos roscados s/ ISO 7-1 (EN 10226-1). 8. Presión de trabajo máxima 10 bar. 9. Depresión máxima (vacío) 400 mbar. 10. Temperatura de Trabajo – 10 ºC + 105 ºC. 11. Presión de ruptura 30 bar. Rosca gas, también disponible en rosca NPT (2830N). Cuerpo EPDM, extremos racors. Roscas gas galvanizados. Presión de trabajo máx.: 10 BAR. Temp. -10ºC +105ºC. Longitud: 200 mm. Código EAN: 8428381823278
