# Manguito elástico simple onda, serie 2831 de Genebre. DN 200 - De Genebre

- Propiedad del archivo: CONSTRUNARIO
- Formato: FIEBDC-3/2012
- Programa: Construnario Versión 3.51
- Fecha de los precios: 23/07/2024
- Divisa: EUR

**GEN2831 16** u Manguito elástico simple onda, serie 2831 de Genebre. DN 200 - De Genebre
Precio: 191.02
Manguito elástico simple onda, serie 2831 de Genebre. DN 200 1. Junta de expansión. 2. Reducción de Ruidos. 3. Absorción de Vibraciones. 4. Compensación de dilataciones. 5. Fácil instalación. 6. Cuerpo de EPDM, Extremos acero carbono. 7. Extremos para montar entre bridas EN 1092: PN10/16 (medidas 1 ¼” a 6”) PN10 (medidas 8” a 20”) 8. Presión de trabajo máxima: 16 bar (medidas 1 ¼” a 12”) (Nota: Bridas DIN PN10 para 8” – 10” y 12”) 10 bar (medidas 14” a 20”) 9. Temperatura de Trabajo – 10 ºC + 105 ºC 10. Presión de Ruptura 30 bar. 11. Depresión máxima (vacío) 400 mbar. Cuerpo EPDM. Bridas DIN PN 10 zincadas. Presión de trabajo. Máx.: 10 BAR. Temp: -10ºC +105ºC. Código EAN: 8428381601517
