# Manguito elástico simple ondra bridas, referencia 2831A 18 de Genebre. ANSI DN250, 10' - De Genebre

- Propiedad del archivo: CONSTRUNARIO
- Formato: FIEBDC-3/2012
- Programa: Construnario Versión 3.51
- Fecha de los precios: 28/06/2024
- Divisa: EUR

**GEN2831A 18** u Manguito elástico simple ondra bridas, referencia 2831A 18 de Genebre. ANSI DN250, 10' - De Genebre
Precio: 333.19
Manguito elástico bridas cuerpo epdm. Bridas ANSI 150 lb zincadas. Presión de trabajo máx.: 10 kg/cm2. Temp. -10ºc +105ºc. Medida 10". Código EAN: 8428381776819
