# Manguito elástico simple ondra bridas, referencia 2831A 20 de Genebre. ANSI DN300,12' - De Genebre

- Propiedad del archivo: CONSTRUNARIO
- Formato: FIEBDC-3/2012
- Programa: Construnario Versión 3.51
- Fecha de los precios: 28/06/2024
- Divisa: EUR

**GEN2831A 20** u Manguito elástico simple ondra bridas, referencia 2831A 20 de Genebre. ANSI DN300,12' - De Genebre
Precio: 428.91
MANGUITO ELÁSTICO BRIDAS CUERPO EPDM. BRIDAS ANSI 150 LB ZINCADAS. PRESIÓN DE TRABAJO MÁX.: 10 KG/CM2. TEMP. -10ºC +105ºC. MEDIDA 12" DE GENEBRE 2831A Código EAN: 8428381776826
