# Controlador de flujo, referencia 2850 06 de Genebre. 1' - De Genebre

- Propiedad del archivo: CONSTRUNARIO
- Formato: FIEBDC-3/2012
- Programa: Construnario Versión 3.51
- Fecha de los precios: 02/07/2024
- Divisa: EUR

**GEN2850 06** u Controlador de flujo, referencia 2850 06 de Genebre. 1' - De Genebre
Precio: 76.45
Controlador de flujo (líquidos) caja acero pintado. Racor latón. Lengüetas en acero inox. Para tuberías de 1" a 8". Conexión rosca gas 1". Temp. Máx. 110ºc. Presión máx. 10 bar. 220v, 10a. Protección ip 54. Medida 1". Código EAN: 8428381301097
