# Boya esférica Inox 316, referencia 2852 110 de Genebre, D/110 mm - De Genebre

- Propiedad del archivo: CONSTRUNARIO
- Formato: FIEBDC-3/2012
- Programa: Construnario Versión 3.51
- Fecha de los precios: 28/06/2024
- Divisa: EUR

**GEN2852 110** u Boya esférica Inox 316, referencia 2852 110 de Genebre, D/110 mm - De Genebre
Precio: 74.48
Boya esférica para flotador inox-316 1/2”. Código EAN: 8428381343721
