# Válvula de flotador sin boya, referencia 2856 03 de Genebre. 3/4' - De Genebre

- Propiedad del archivo: CONSTRUNARIO
- Formato: FIEBDC-3/2012
- Programa: Construnario Versión 3.51
- Fecha de los precios: 02/07/2024
- Divisa: EUR

**GEN2856 05** u Válvula de flotador sin boya, referencia 2856 03 de Genebre. 3/4' - De Genebre
Precio: 164.46
Válvula de flotador sin boya construcción inox. Aisi 316. Cierre silicona. Presión máx. 10 kg/cm2. Conexión rosca gas din 2999. Medida 3/4". Código EAN: 8428381490043
