# Válvula de esfera para barril, referencia 2918 04 de Genebre. Inox 1/2' - De Genebre

- Propiedad del archivo: CONSTRUNARIO
- Formato: FIEBDC-3/2012
- Programa: Construnario Versión 3.51
- Fecha de los precios: 28/06/2024
- Divisa: EUR

**GEN2918 04** u Válvula de esfera para barril, referencia 2918 04 de Genebre. Inox 1/2' - De Genebre
Precio: 25.99
Válvula de esfera para barril. Válvula de esfera acero inox. Pn 16 paso reducido. Construcción en acero inox. Aisi 316. Entrada rosca gas m. Según iso 228/1. Temp. Máx. 100ºc. Accionamiento mediante palomilla. Medida 1/2". Código EAN: 8428381210863
