# Grifo nivel superior 1/2' espiga para manguera de 14 mm, referencia 2921 04 de Genebre - De Genebre

- Propiedad del archivo: CONSTRUNARIO
- Formato: FIEBDC-3/2012
- Programa: Construnario Versión 3.51
- Fecha de los precios: 02/07/2024
- Divisa: EUR

**GEN2921 04** u Grifo nivel superior 1/2' espiga para manguera de 14 mm, referencia 2921 04 de Genebre - De Genebre
Precio: 36.29
Grifo de nivel superior para manguera. Construcción en acero inoxidable aisi 304. Asiento ptfe. Conexión roscada1/2" iso 228/1. Espiga para manguera de 14mm. Presión máxima de trabajo 10bar. Código EAN: 8428381260660
