# Válvula de retención extremos soldar, referencia 2935 08 de Genebre. 1 1/2' - De Genebre

- Propiedad del archivo: CONSTRUNARIO
- Formato: FIEBDC-3/2012
- Programa: Construnario Versión 3.51
- Fecha de los precios: 02/07/2024
- Divisa: EUR

**GEN2935 08** u Válvula de retención extremos soldar, referencia 2935 08 de Genebre. 1 1/2' - De Genebre
Precio: 116.44
Válvula retención extremos soldar. Cuerpo acero inox. Aisi 304. Cierre epdm. Junta silicona. Extremos soldar. Pulido sanitario. Presión máx. De trabajo 10 bar. Temp. Máx. 95ºC. Medida 1 1/2". Código EAN: 8428381219972
