# Válvula de retención extremos rosca/soldar , referencia 2936 06 de Genebre. 1' - De Genebre

- Propiedad del archivo: CONSTRUNARIO
- Formato: FIEBDC-3/2012
- Programa: Construnario Versión 3.51
- Fecha de los precios: 09/10/2024
- Divisa: EUR

**GEN2936 06** u Válvula de retención extremos rosca/soldar , referencia 2936 06 de Genebre. 1' - De Genebre
Precio: 111.76
Válvula retención extremos roscar/soldar. Cuerpo acero inox. Aisi 304. Cierre epdm. Junta silicona. Extremo rosca din 11851/soldar. Pulido sanitario. Presión máx. De trabajo 10 bar. Temp. Máx. 95ºc. Medida 1". Código EAN: 8428381220152
